# Sistema de ventilación mecánica descentralizada con recuperación de calor

- Propiedad del archivo: CYPE Ingenieros S.A.
- Formato: FIEBDC-3/2016
- Programa: Generador de precios de la construcción. CYPE Ingenieros, S.A.
- Fecha: 25/06/2025
- Divisa: EUR
- Costes indirectos: 3 %
- IVA: 21 %

## I Instalaciones

### IV Ventilación

#### IVM Ventilación mecánica

**IVM130** Ud Sistema de ventilación mecánica descentralizada con recuperación de calor.
Sistema de ventilación mecánica descentralizada con recuperación de calor, para muros de entre 280 y 470 mm de espesor, modelo EcoPair SR-ERV "HUMIX", compuesto por fuente de alimentación, unidad de control a distancia con comunicación vía radio, con sensor de humedad, sensor de temperatura interior, sensor de temperatura exterior, sensores de CO2 y sensor de calidad del aire, con posibilidad de control desde smartphone o tablet a través de la App y un equipo de ventilación formado por manguito pasamuros de 160 mm de diámetro, panel frontal interior; prefiltro y filtro de aire F7; ventilador reversible de tres velocidades con motor de tipo EC de bajo consumo de 7,8 W, caudal de aire máximo 64 m³/h, clase de eficiencia energética A, presión sonora a 3 m 12 dBA; intercambiador de calor cerámico, eficiencia de recuperación calorífica 97%, garras de fijación y tapa exterior de color blanco, peso 3,2 kg; instalación empotrada en el muro. Incluso elementos de fijación.
Incluye: Replanteo. Colocación y fijación. Comprobación de su correcto funcionamiento.
Criterio de medición de proyecto: Número de unidades previstas, según documentación gráfica de Proyecto.
Criterio de medición de obra: Se medirá el número de unidades realmente ejecutadas según especificaciones de Proyecto.

| Código | Ud | Descripción | Rendimiento | Precio | Importe |
|---|---|---|---|---|---|
| mt42hum040b | Ud | Sistema de ventilación mecánica descentralizada con recuperación de calor, para muros de entre 280 y 470 mm de espesor, modelo EcoPair SR-ERV "HUMIX", compuesto por fuente de alimentación, unidad de control a distancia con comunicación vía radio, con sensor de humedad, sensor de temperatura interior, sensor de temperatura exterior, sensores de CO2 y sensor de calidad del aire, con posibilidad de control desde smartphone o tablet a través de la App y un equipo de ventilación formado por manguito pasamuros de 160 mm de diámetro, panel frontal interior; prefiltro y filtro de aire F7; ventilador reversible de tres velocidades con motor de tipo EC de bajo consumo de 7,8 W, caudal de aire máximo 64 m³/h, clase de eficiencia energética A, presión sonora a 3 m 12 dBA; intercambiador de calor cerámico, eficiencia de recuperación calorífica 97%, garras de fijación y tapa exterior de color blanco, peso 3,2 kg. (material) | 1 | 570 | 570.000 |
| mo011 | h | Oficial 1ª montador. (mano de obra) | 2.16 | 23.74 | 51.278 |
| mo080 | h | Ayudante montador. (mano de obra) | 2.16 | 21.94 | 47.390 |
| % | % | Costes directos complementarios | 2 % | 668.668 | 13.373 |
|  |  | Costes directos |  |  | 682.041 |
